# Rettungswache mit Katastrophenschutzstützpunkt SEG-V
Angebotsaufforderung (GAEB DA XML 3.2, DA83)
Projekt: SCH23-50821
Währung: EUR
Auftraggeber: Landkreis, Landkreis Potsdam Mittelmark, FD 74 Kreisstraßen und Baumanagement, Niemöllerstraße 1, 14806 Bad Belzig, Telefon 033841 91560, Fax 033841-91301; DV-Nummer: 2; Vergabenummer: 2
Erstellt mit: BECHMANN AVA 2023.120/ GXML Toolbox V3.3 R20210630, BECHMANN AVA 2023.120, 14.07.2026

## 2 LOS GERÜSTBAUARBEITEN
Datum: 14.07.2026

### Hierarchiestuf 01 LOS GERÜSTBAUARBEITEN

*Hinweis: ALLGEMEINE VORBEMERKUNGEN*
ALLGEMEINE VORBEMERKUNGEN

Der Landkreis Potsdam Mittelmark beabsichtigt die Neuerrichtung einer Rettungswache mit Katastrophenstützpunkt auf einem 6.400 m² großen Grundstück an der Brücker Landstraße.

Der aktuelle Standort der Rettungswache am Ernst von Bergmann-Klinikum in Bad  Belzig erfüllt die aktuellen Anforderungen an Rettungswachen nicht mehr, weshalb
der Landkreis mit dem Erwerb des o.g. Grundstücks einen Neubau anstrebt, der die erforderlichen Anforderungen erfüllt und einen störungsfreien und effektiven Ablauf sicherstellt.

Das Grundstück ist weitestgehend freigestellt, lediglich geringfügige Abbruchmaßnahmen für bestehende Kleinstgebäude sowie befestigte Flächen und Rodung von
Vegetation ist auf dem Grundstück notwendig.

Das neue Gebäude soll als ein modernes, funktionales Gebäude mit der erforderlichen und zeitgemäßen technischen Ausstattung errichtet werden, das in der Anordnung der einzelnen Komponenten das Zusammenwirken bzw. störungsfreien Betrieb der beiden Nutzer uneingeschränkt ermöglicht.

Die gesamte Rettungswache soll über ein intelligentes Erschließungskonzept verfügen, das im Alarmfall einen reibungslosen Ablauf für ein- und ausrückende Fahrzeuge
gewährleistet. Dabei sind die Zufahrten und Stellflächen für Rettungsfahrzeuge bzw. Fahrzeuge des Katastrophenschutzes und PKWs optimal an die anspruchsvolle Grundstücksgeometrie anzupassen und zu planen.

Anmerkungen zum Baukörper:

Das Gebäude besteht aus drei Baukörpern, die unmittelbar in einander greifen. Die langgestreckte Fahrzeughalle auf der Ostseite, den zweigeschossigen Sozial- und Funktionstrakt auf der Westseite und einem ergänzenden 1-geschossigen Funktionsbaukörper für Lager und Technikflächen.

Der Hallenbaukörper besitzt ein nach Osten geneigte Dach, der Sozial- und Funktionstrakt ein nach Westen geneigtes Dach. Der dritte Baukörper (Funktionstrakt für Lager- und Technikflächen) wird als untergeordneter Gebäudeteil mit einem Flachdach ausgeführt.

Anmerkungen zur Kalkulation

Für die Bauleistungsversicherung behält der Auftraggeber (AG) 0,5 % der Bruttoabrechnungssumme einschließlich anfallender Nachträge ein. Dies ist vom Auftragnehmer (AN) bei der Angebotskalkulation
zu berücksichtigen.

Soweit  die Auftragssumme mindestens 100.000,00 Euro ohne gültige Mehrwertsteuer beträgt, ist Sicherheit für die Vertragserfüllung in Höhe von 5% der Auftragssumme inklusive gültige Mehrwertsteuer ohne Nachträge zu leisten.

*Hinweis: ANLAGEN ZUM LEISTUNGSVERZEICHNIS*
ANLAGEN ZUM LEISTUNGSVERZEICHNIS

Architektenpläne

RWB-AR-5-ARC-300-BE-2_BE Plan Hochbau

RWB-5-ARC-300-GR-EG_1 Grundriss Erdgeschoss (1)
RWB-5-ARC-300-GR-EG_2 Grundriss Erdgeschoss (2)
RWB-5-ARC-300-GR-OG_1 Grundriss Obergeschoss (1)
RWB-5-ARC-300-GR-OG_2 Grundriss Obergeschoss (2)
RWB-5-ARC-300-GR-DA_1 Grundriss Dachaufsicht (1)
RWB-5-ARC-300-GR-DA_2 Grundriss Dachaufsicht (2)

RWB-5-ARC-300-SC-1 Schnitt AA;  Schnitt BB
RWB-5-ARC-300-SC-2 Schnitt CC

RWB-5-ARC-300-AN-1 Ansicht Süd; Ansicht Nord
RWB-5-ARC-300-AN-2 Ansicht Ost
RWB-5-ARC-300-AN-3 Ansicht West

RWB-5-ARC-300-DE-FA-01 Fassadenschnitt Sozialtrakt
RWB-5-ARC-300-DE-FA-02 Fassadenschnitt Fahrzeughalle

#### Hierarchiestuf 01.1 ARBEITS-u.SCHUTZGERÜST FASSADE/DACH AUßEN

*Hinweis: ARBEITS-u.SCHUTZGERÜST FASSADE/DACH AUßEN*
HINWEISE zu den nachfolgenden Positionen:

MONTAGEABLAUF
Die Gerüstbauarbeiten erfolgen abschnittsweise auf der verfüllten Baugrube im Zuge der Rohbauarbeiten geschossweise in den im LV Text beschriebenen Längsabschnitten.

Nach Fertigstellung der Rohbauarbeiten soll das Gerüst für die nachfolgenden Dach- und Fassadenarbeiten einmal vollständig umgeankert werden um die notwendigen Abstände zum Gebäude zu gewährleisten.

Das Abrüsten soll dann ebenfalls in mindestens 4 Längs- und 2 Höhenabschnitten erfolgen in Abstimmung mit dem Fassadenbauer, welcher bauseits die offenen Fassadenflächen schließen muss.

TRANSPORTWEGE.
Als Transportwege stehen auf dem Gelände befahrbare Flächen zur Verfügung. Diese sind dem beigefügten Baustelleneinrichtungsplan zu entnehmen.

GEMOETRIE DES GEBÄUDES::
Das Gebäude besteht aus drei Gebäudeteilen mit jeweils unterschiedlichen Geschosshöhen. Der Sozialtrakt umfasst ein Erd- sowie ein Obergeschoss. Der angrenzende Technikbereich
ist ausschließlich als eingeschossiger Gebäudeteil geplant.
Angrenzend zu beiden Gebäudeteilen wird eine Fahrzeughalle geplant, welche sich über zwei Etagen erstreckt.

Über dem Technikgebäude soll das Gerüst auf der Dachfläche aufgestellt werden um die angrenzenden höher liegenden Gebäudeteile zu erschließen. Im Zuge der Umankerungen muss das Gerüst in diesem Bereich vollständig zurückgebaut und zwischengelagert werden. Nach Fertigstellung der Dachabdichtungsarbeiten soll das Gerüst dann wieder aufgebaut werden

BESONDERHEITEN:
Auf der Ostseite des Gebäudes werden für die Fahrzeughalle mehrere Sektionaltore (3,60 x 4,50 m) geplant. Für die komplette Ostseite muss die Befestigung des Gerüstes zwischen den Toren erfolgen. Es sind entsprechend zusätzliche Maßnahmen zur Verankerung außerhalb des normalen Ankerrasters vorzusehen.

Auf die Außenwände wird eine Vorhangfassade in Form von Dämmung mit Profilblechfassade aufgebracht. Der Abstand zur Wand beträgt nach Fertigstellung Fassade ca. 28 cm.
Unter Beachtung einer zusätzlichen Gerüstverbeiterung von 30 cm sind geeignete Gerüstanker für eine Länge von mindestens 60 cm vorzusehen.

Zur genauen Planung des Gerüstes werden dem AN neben den Grundrissplänen auch Fassadendetails zur Verfügung gestellt, welche zwingend für die Preiskalkulation hinzugezogen werden müssen.

**01.1.10 Plan für Auf-, Um- und Abbau/Montageanweisung**
Plan für Auf-, Um- und Abbau/Montageanweisung

durch den für die Gerüstbauarbeiten verantwortlichen Arbeitgeber oder eine von ihm bestimmte, hierzu
befähigte Person erstellen.

Für die zu errichtenden Gerüstkonstruktion ist die allgemeine Aufbau- und Verwendungsanleitung
des Herstellers der Gerüste vorzulegen und mit den  erforderlichen Detailangaben für das zu errichtende Gerüst zu ergänzen.

Der Plan enthält folgende Angaben:
 Art des Gerüstes, z.B. Arbeits- und/oder Schutzgerüst
 Lastklasse
 Breitenklasse
 Anordnung Gerüst
 Anordnung Verankerungen in Hinsicht auf Fassade
 Angabe zu Verankerungssystem mit Spezialankern
 Lage der Treppentürme
 Name und Anschrift des Gerüsterstellers
 Datum der Prüfung nach der Montage
 Weitere objektbezogene Angaben

Die entsprechenden Planunterlagen müssen sowohl für die Rohbauphase als auch für die späteren Dach- und Fassadenarbeiten erstellt werden.

Es werden demnach zwei gesonderte Planunterlagen gefordert.
Menge: 1,000 psch

**01.1.20 Standsicherheitsnachweis mit statischer Berechnung**
Erstellung eines Standsicherheitsnachweises mit statischer Berechnung nach DIN EN 12811-1 einschl. erforderlicher Ausführungszeichnungen für nachfolgend beschriebenes Arbeitsgerüst anfertigen inklusive Erstellung Verankerungsplan auf Grundlage der Vorbemerkungen und den beiliegenden Planunterlagen mit Grundrissen und Detailplänen zur Fassade.

Die entsprechenden Planunterlagen müssen sowohl für die Rohbauphase als auch für die späteren Dach- und Fassadenarbeiten erstellt werden.

Es werden demnach zwei gesonderte Planunterlagen gefordert.
Menge: 1,000 psch

**01.1.30 Aufbauen längenorientiert Standgerüst Arbeits-Schutzgerüst**
STLB-Bau 2025-04 001
Aufbauen längenorientiertes Standgerüst, Fassadengerüst DIN EN 12810-1, als Arbeits- und Schutzgerüst DIN EN 12811-1, Gerüstergänzungen werden gesondert vergütet, Lastklasse 4 (3 kN/m2), Breitenklasse SW09, Höhenklasse H 1, mit wandseitiger Belagverbreiterung über 0,25 bis 0,33 m, Belagverbreiterung wird gesondert vergütet, alle Gerüstlagen genutzt, genutzte Gerüstlagen mit zusätzlichem wandseitigem Seitenschutz, zusätzlicher wandseitiger Seitenschutz wird gesondert vergütet, verankern, regelmäßiges Ankerraster nicht möglich, Standsicherheitsnachweis wird gesondert vergütet, Herstellung der Standsicherheit wird gesondert vergütet, Befestigung in der Tragkonstruktion der Fassade aus Stahlbeton, Einrüstung für Fassaden- sowie Dacharbeiten, an senkrechten Bauwerksaußenflächen, Aufbau zeitlich gestaffelt in 2 Höhenabschnitten, aufstellen auf Gründungen, Höhe der obersten Gerüstlage 8 m, Standfläche waagerecht, direkt belastbar, Ausführung gemäß Einzelbeschreibung,Einzelbeschreibungs-Nr 'Ausführung mit Spezialankern mit bis zu 60cm Abstand gem. Vorbemerkungen'Höhe Gerüst/-bauteil '10' m.'
Menge: 2040,000 m2

**01.1.40 Umankern längenorientiert Standgerüst Arbeits-Schutzgerüst**
Umankern längenorientiertes Standgerüst nach Fertigstellung der Rohbauarbeiten, Fassadengerüst DIN EN 12810-1, als Arbeits- und Schutzgerüst DIN EN 12811-1, Gerüstergänzungen werden gesondert vergütet, Lastklasse 4 (3 kN/m2), Breitenklasse SW09, Höhenklasse H 1, mit wandseitiger Belagverbreiterung über 0,25 bis 0,33 m, Belagverbreiterung wird gesondert vergütet, alle Gerüstlagen genutzt, genutzte Gerüstlagen mit zusätzlichem wandseitigem Seitenschutz, zusätzlicher wandseitiger Seitenschutz wird gesondert vergütet, verankern, regelmäßiges Ankerraster nicht möglich, Standsicherheitsnachweis wird gesondert vergütet, Herstellung der Standsicherheit wird gesondert vergütet, Befestigung in der Tragkonstruktion der Fassade aus Stahlbeton, Höhenänderung der Standfläche über 5 bis 10 m, Einrüstung für Fassaden- sowie Dacharbeiten, an senkrechten Bauwerksaußenflächen, aufstellen auf Gründungen, Höhe der obersten Gerüstlage 8 m, Standfläche waagerecht, direkt belastbar, Ausführung gemäß Einzelbeschreibung,
Einzelbeschreibungs-Nr 'Ausführung mit Spezialankern mit bis zu 60cm Abstand gem. Vorbemerkungen'

Höhe Gerüst/-bauteil '10' m.
Menge: 2040,000 m2

**01.1.50 Aufbauen längenorientiert Standgerüst Arbeits-Schutzgerüst auf Dach**
STLB-Bau 2025-04 001
Aufbauen längenorientiertes Standgerüst, Fassadengerüst DIN EN 12810-1, als Arbeits- und Schutzgerüst DIN EN 12811-1, Gerüstergänzungen werden gesondert vergütet, Lastklasse 4 (3 kN/m2), Breitenklasse SW09, Höhenklasse H 1, mit wandseitiger Belagverbreiterung über 0,25 bis 0,33 m, Belagverbreiterung wird gesondert vergütet, alle Gerüstlagen genutzt, genutzte Gerüstlagen mit zusätzlichem wandseitigem Seitenschutz, zusätzlicher wandseitiger Seitenschutz wird gesondert vergütet, verankern, regelmäßiges Ankerraster nicht möglich, Standsicherheitsnachweis wird gesondert vergütet, Herstellung der Standsicherheit wird gesondert vergütet, Befestigung in der Tragkonstruktion der Fassade aus Stahlbeton, Einrüstung für Fassaden- sowie Dacharbeiten, an senkrechten Bauwerksaußenflächen, aufstellen auf Flachdächern, Höhe der obersten Gerüstlage 4 m, Standfläche waagerecht, über Lastverteiler belastbar, Ausführung gemäß Einzelbeschreibung,Höhe Gerüst/-bauteil '6' m
.
Menge: 180,000 m2

**01.1.60 Zulage zwichenzeitliches Abbauen, Lagern und Wiederaufbauen Gerüst**
Zulage für das vorherige Standgerüst auf Dachfläche für das zwischenzeitliche Abbauen, Lagern und Wiederaufbauen des Gerüstes.

Nach Beendigung der Rohbauarbeiten muss das Gerüst zwischenzeitlich abgebaut und zwischengelagert werden.

Nach Fertigstellung der Dachabdichtung im Bereich Anbau muss das Gerüst für die weitergehenden Fassadenarbeiten wieder aufgebaut werden.

Das Gerüst kann bei Bedarf auf der Baustelle im Bereich der Lagerflächen zwischengelagert werden, muss jedoch vom AN sicher
Menge: 180,000 m2

**01.1.70 Gebrauchsüberlassung längenorientiert Standgerüst Arbeits-Schutzgerüst**
STLB-Bau 2025-04 001
Gebrauchsüberlassung für längenorientiertes Standgerüst, Fassadengerüst DIN EN 12810-1, als Arbeits- und Schutzgerüst DIN EN 12811-1, Gerüstergänzungen werden gesondert vergütet,Positionsmenge = Produkt aus 'entspricht Menge aus Hauptposition'(Gebrauchsüberlassungsmenge)mal '50 Wochen'(Gebrauchsüberlassungsdauer)Lastklasse 4 (3 kN/m2), Breitenklasse SW09, Höhenklasse H 1, mit wandseitiger Belagverbreiterung über 0,25 bis 0,33 m, Belagverbreiterung wird gesondert vergütet, alle Gerüstlagen genutzt, genutzte Gerüstlagen mit zusätzlichem wandseitigem Seitenschutz, zusätzlicher wandseitiger Seitenschutz wird gesondert vergütet, Einrüstung für Fassaden- sowie Dacharbeiten, an senkrechten Bauwerksaußenflächen, Höhe der obersten Gerüstlage 8 m, direkt belastbar,Höhe Gerüst/-bauteil '10' m.'
Menge: 111000,000 m2Wo

**01.1.80 Abbauen längenorientiert Standgerüst Arbeits-Schutzgerüst 3kN/m2 SW09**
STLB-Bau 2025-04 001
Abbauen längenorientiertes Standgerüst, Fassadengerüst DIN EN 12810-1, als Arbeits- und Schutzgerüst DIN EN 12811-1, Gerüstergänzungen werden gesondert vergütet, Lastklasse 4 (3 kN/m2), Breitenklasse SW09, Höhenklasse H 1, mit wandseitiger Belagverbreiterung über 0,25 bis 0,33 m, Belagverbreiterung wird gesondert vergütet, alle Gerüstlagen genutzt, genutzte Gerüstlagen mit zusätzlichem wandseitigem Seitenschutz, zusätzlicher wandseitiger Seitenschutz wird gesondert vergütet, an senkrechten, im Grundriss gekrümmten Bauwerksaußenflächen, Abbau zeitlich gestaffelt in 4 Längsabschnitten, Höhe der obersten Gerüstlage 8 m, direkt belastbar,Höhe Gerüst/-bauteil '10' m
.
Menge: 2220,000 m2

**01.1.90 Aufbauen Treppenaufgang einläufig H 8-9m Lauf-B 0,75-1m**
STLB-Bau 2025-04 001
Aufbauen Treppenaufgang für Gerüst, einläufig,
Verankerung am Gerüst, Treppenaufgang von Standfläche bis zur obersten Gerüstlage, Höhe über 8 bis 9 m, Laufbreite (Stufenlänge) über 0,75 bis 1 m.
Menge: 4,000 St

**01.1.100 Gebrauchsüberlassung Treppenaufgang einläufig H 8-9m Lauf-B 0,75-1m**
STLB-Bau 2025-04 001
Gebrauchsüberlassung für Treppenaufgang für Gerüst, einläufig,Positionsmenge = Produkt aus 'entspricht Menge aus Hauptposition'(Gebrauchsüberlassungsmenge)mal '50 Wochen'(Gebrauchsüberlassungsdauer)Treppenaufgang von Standfläche bis zur obersten Gerüstlage, Höhe über 8 bis 9 m, Laufbreite (Stufenlänge) über 0,75 bis 1 m.'
Menge: 200,000 StWo

**01.1.110 Abbauen Treppenaufgang einläufig H 8-9m Lauf-B 0,75-1m**
STLB-Bau 2025-04 001
Abbauen Treppenaufgang für Gerüst, einläufig, Treppenaufgang von Standfläche bis zur obersten Gerüstlage, Höhe über 8 bis 9 m, Laufbreite (Stufenlänge) über 0,75 bis 1 m.
Menge: 4,000 St

**01.1.120 Zulage Dachüberstieg mit Zugangstreppe auf Dach**
Treppentürme sind mit Aufstiegsfläche auf die Dachfläche bis
über die Attika zu führen, Übergang muss so ausgebildet
werden, dass die Montage der Attikaabdeckung darunter
erfolgen kann

Zusätzlich ist eine Treppenkonstruktion mit mindestens 3 Stufen auszubilden um über die Attika auf die Dachfläche zu gelangen.

Die Treppenkonstruktion ist so auszubilden, dass diese ohne größere Umbaumaßnahmen im Zuge der Dacharbeiten einfach demontiert und nachträglich wieder aufgebaut werden kann.
Menge: 4,000 St

*Hinweis: HINWEIS BELAGSVERBREITERUNG*
BELAGSVERBREITERUNG

**01.1.130 Aufbauen Belagverbreiterung wandseitig B 0,25-0,33m**
STLB-Bau 2025-04 001
Aufbauen Belagverbreiterung wandseitig,
für Standgerüste, längenorientiert, Konsolbreite über 0,25 bis 0,33 m, mit Zapfen.
Menge: 850,000 m

**01.1.140 Gebrauchsüberlassung Belagverbreiterung wandseitig B 0,25-0,33m**
STLB-Bau 2025-04 001
Gebrauchsüberlassung für Belagverbreiterung wandseitig,Positionsmenge = Produkt aus 'entspricht Menge aus Hauptposition'(Gebrauchsüberlassungsmenge)mal '50 Wochen'(Gebrauchsüberlassungsdauer)für Standgerüste, längenorientiert, Konsolbreite über 0,25 bis 0,33 m, mit Zapfen.'
Menge: 42500,000 mWo

**01.1.150 Abbauen Belagverbreiterung wandseitig B 0,25-0,33m**
STLB-Bau 2025-04 001
Abbauen Belagverbreiterung wandseitig,
für Standgerüste, längenorientiert, Konsolbreite über 0,25 bis 0,33 m, mit Zapfen.
Menge: 850,000 m

*Hinweis: HINWEIS SEITENSCHUTZ*
SEITENSCHUTZ WANDSEITIG

**01.1.160 aufbauen Seitenschutz alle Gerüstlagen 4Lagen H 8m**
STLB-Bau 2025-04 001
Aufbauen zusätzlichen 3-teiligen Seitenschutz, DIN EN 12811-1, an allen Gerüstlagen,
4 Gerüstlagen, Höhe der obersten Gerüstlage 8 m.
Menge: 850,000 m

**01.1.170 Gebrauchsüberlassung Seitenschutz alle Gerüstlagen 4Lagen H 8m**
STLB-Bau 2025-04 001
Gebrauchsüberlassung für zusätzlichen 3-teiligen Seitenschutz, DIN EN 12811-1, an allen Gerüstlagen,4 Gerüstlagen, Höhe der obersten Gerüstlage 8 m,Positionsmenge = Produkt aus 'entspricht Menge aus Hauptposition'(Gebrauchsüberlassungsmenge)mal '50 Wochen'(Gebrauchsüberlassungsdauer).'
Menge: 42000,000 mWo

**01.1.180 entfernen Seitenschutz alle Gerüstlagen 4Lagen H 8m**
STLB-Bau 2025-04 001
Entfernen zusätzlichen 3-teiligen Seitenschutz, DIN EN 12811-1, an allen Gerüstlagen,
4 Gerüstlagen, Höhe der obersten Gerüstlage 8 m.
Menge: 850,000 m

*Hinweis: ÜBERBRÜCKUNGEN FÜR HAUSEINFÜHRUNGEN*
ÜBERBRÜCKUNGEN FÜR HAUSEINFÜHRUNGEN

HINWEISE zu den nachfolgenden Positionen:

Nachfolgende Überbrückungen sind wie folgt in dem Montageprozess des Arbeits- und Schutzgerüstes auszuführen:

Während der Gerüstvorhaltung sind Hauseingänge oder Hauseinführungen freizuhalten.
Hier sind zur Sicherstellung Überbrückungen mit Systemgitterträgern vorzusehen.

**01.1.190 Aufbauen Überbrückung Systemgitterträger L bis 5m H bis 10m Gerüstbela**
STLB-Bau 2025-04 001
Aufbauen Überbrückung in Gerüst,
aus Systemgitterträgern, Länge des überbrückten Zwischenraumes (Spannweite) bis 5 m, Höhe über Standfläche bis 10 m, über Eingang, einschl. Gerüstbelag in Überbrückungshöhe.
Menge: 80,000 m

**01.1.200 Gebrauchsüberlassung Überbrückung Systemgitterträger L bis 5m H bis 10**
STLB-Bau 2025-04 001
Gebrauchsüberlassung für Überbrückung in Gerüst,Positionsmenge = Produkt aus 'entspricht Menge aus Hauptposition'(Gebrauchsüberlassungsmenge)mal '50 Wochen'(Gebrauchsüberlassungsdauer)aus Systemgitterträgern, Länge des überbrückten Zwischenraumes (Spannweite) bis 5 m, Höhe über Standfläche bis 10 m, über Eingang, einschl. Gerüstbelag in Überbrückungshöhe.'
Menge: 4000,000 mWo

**01.1.210 Abbauen Überbrückung Systemgitterträger L bis 5m H bis 10m Gerüstbelag**
STLB-Bau 2025-04 001
Abbauen Überbrückung in Gerüst,
aus Systemgitterträgern, Länge des überbrückten Zwischenraumes (Spannweite) bis 5 m, Höhe über Standfläche bis 10 m, über Eingang, einschl. Gerüstbelag in Überbrückungshöhe.
Menge: 80,000 m

#### Hierarchiestuf 01.2 ARBEITS-u.SCHUTZGERÜST IM GEBÄUDE

*Hinweis: ARBEITS-u.SCHUTZGERÜST INNENWANDFLÄCHEN FAHRZEUGHALLE*
HINWEISE ZUM FLÄCHENGERÜST

Zur Bearbeitung der Innenwandflächen der KFZ-Halle soll umlaufend ein längenorientiertes Standgerüst aufgebaut werden für bauseitige Maler und Fliesenarbeiten.

Der Transport kann über die großen Öffnungen der Sektionaltore erfolgen.

Die Rüstung soll in einem Arbeitsgang aufgebaut und nach Beendigung der Arbeiten abschnittsweise in abstimmung mit dem Maler wieder abgebaut werden für den bauseitigen Verschluss der Gerüstankerlöcher.

**01.2.10 Aufbauen längenorientiert Standgerüst Arbeits-Schutzgerüst 2kN/m2 SW09**
STLB-Bau 2025-04 001
Aufbauen längenorientiertes Standgerüst, Fassadengerüst DIN EN 12810-1, als Arbeits- und Schutzgerüst DIN EN 12811-1, Gerüstergänzungen werden gesondert vergütet, Lastklasse 3 (2 kN/m2), Breitenklasse SW09, Höhenklasse H 1, alle Gerüstlagen genutzt, verankern, Befestigung in der Tragkonstruktion der Fassade aus Stahlbeton, Einrüstung für Maler-, Lackier- und Beschichtungsarbeiten, an senkrechten Bauwerksinnenflächen, aufstellen auf Bauwerken, Höhe der obersten Gerüstlage 5 m, Standfläche waagerecht, direkt belastbar, Ausführung gemäß Einzelbeschreibung,Höhe Gerüst/-bauteil '7' m
.
Menge: 1700,000 m2

**01.2.20 Gebrauchsüberlassung längenorientiert Standgerüst Arbeits-Schutzgerüst**
STLB-Bau 2025-04 001
Gebrauchsüberlassung für längenorientiertes Standgerüst, Fassadengerüst DIN EN 12810-1, als Arbeits- und Schutzgerüst DIN EN 12811-1, Gerüstergänzungen werden gesondert vergütet,Positionsmenge = Produkt aus 'entspricht Menge aus Hauptposition' (Gebrauchsüberlassungsmenge)mal '10 Wochen'(Gebrauchsüberlassungsdauer)Lastklasse 3 (2 kN/m2), Breitenklasse SW09, Höhenklasse H 1, alle Gerüstlagen genutzt, Einrüstung für Maler-, Lackier- und Beschichtungsarbeiten, an senkrechten Bauwerksinnenflächen, Höhe der obersten Gerüstlage 5 m, direkt belastbar, Ausführung gemäß Einzelbeschreibung,Höhe Gerüst/-bauteil '7' m.'
Menge: 17000,000 m2Wo

**01.2.30 Abbauen längenorientiert Standgerüst Arbeits-Schutzgerüst 2kN/m2 SW09**
STLB-Bau 2025-04 001
Abbauen längenorientiertes Standgerüst, Fassadengerüst DIN EN 12810-1, als Arbeits- und Schutzgerüst DIN EN 12811-1, Gerüstergänzungen werden gesondert vergütet, Lastklasse 3 (2 kN/m2), Breitenklasse SW09, Höhenklasse H 1, alle Gerüstlagen genutzt, an senkrechten Bauwerksinnenflächen, Abbau zeitlich gestaffelt in 2 Höhenabschnitten, Höhe der obersten Gerüstlage 5 m, direkt belastbar, Ausführung gemäß Einzelbeschreibung,Höhe Gerüst/-bauteil '7' m
.
Menge: 1700,000 m2

*Hinweis: ÜBERBRÜCKUNGEN FÜR HAUSEINFÜHRUNGEN*
ÜBERBRÜCKUNGEN FÜR HAUSEINFÜHRUNGEN

HINWEISE zu den nachfolgenden Positionen:

Nachfolgende Überbrückungen sind wie folgt in dem Montageprozess des Arbeits- und Schutzgerüstes auszuführen:

Während der Gerüstvorhaltung sind Hauseingänge oder Hauseinführungen freizuhalten.
Hier sind zur Sicherstellung Überbrückungen mit Systemgitterträgern vorzusehen.

**01.2.40 Aufbauen Überbrückung Systemgitterträger L bis 5m H bis 10m Gerüstbela**
STLB-Bau 2025-04 001
Aufbauen Überbrückung in Gerüst,
aus Systemgitterträgern, Länge des überbrückten Zwischenraumes (Spannweite) bis 5 m, Höhe über Standfläche bis 10 m, über Eingang, einschl. Gerüstbelag in Überbrückungshöhe.
Menge: 75,000 m

**01.2.50 Gebrauchsüberlassung Überbrückung Systemgitterträger L bis 5m H bis 10**
STLB-Bau 2025-04 001
Gebrauchsüberlassung für Überbrückung in Gerüst,Positionsmenge = Produkt aus 'entspricht Menge aus Hauptposition'(Gebrauchsüberlassungsmenge)mal '20 Wochen' (Gebrauchsüberlassungsdauer)aus Systemgitterträgern, Länge des überbrückten Zwischenraumes (Spannweite) bis 5 m, Höhe über Standfläche bis 10 m, über Eingang, einschl. Gerüstbelag in Überbrückungshöhe.'
Menge: 1500,000 mWo

**01.2.60 Abbauen Überbrückung Systemgitterträger L bis 5m H bis 10m Gerüstbelag**
STLB-Bau 2025-04 001
Abbauen Überbrückung in Gerüst,
aus Systemgitterträgern, Länge des überbrückten Zwischenraumes (Spannweite) bis 5 m, Höhe über Standfläche bis 10 m, über Eingang, einschl. Gerüstbelag in Überbrückungshöhe.
Menge: 75,000 m

*Hinweis: RAUMGERÜST TREPPENHAUS*
RAUMGERÜST TREPPENHÄUSER

Bei den nachfolgenden Gerüstarbeiten handelt es sich um ein Raumgerüst für die Arbeiten an Decken und Wänden im Bereich der Treppenhäuser

Die maximale Höhe von OK Zwischenpodest bis zur Decke beträgt ca. 6,0m.

**01.2.70 Aufbauen flächenorientiert Standgerüst Arbeitsgerüst 2kN/m2 H1 H 6 m**
STLB-Bau 2025-04 001
Aufbauen flächenorientiertes Standgerüst, DIN EN 12810-1, als Arbeitsgerüst DIN EN 12811-1, Lastklasse 3 (2 kN/m2), mit einer Gerüstlage, Höhenklasse H 1, verankern, Befestigung in der Tragkonstruktion der Fassade aus Stahlbeton, Grundfläche rechteckig, aufstellen auf Treppen, Höhe der obersten Gerüstlage 4 m, Standfläche abgetreppt, über Lastverteiler belastbar,Höhe Gerüst/-bauteil '6' m
.
Menge: 80,000 m3

**01.2.80 Umsetzen Abschnitt 1mal flächenorientiert Standgerüst Arbeitsgerüst 2k**
STLB-Bau 2025-04 001
Umsetzen eines Abschnittes, einmal, flächenorientiertes Standgerüst, DIN EN 12810-1, als Arbeitsgerüst DIN EN 12811-1, Lastklasse 3 (2 kN/m2), mit einer Gerüstlage, Höhenklasse H 1, verankern, Befestigung in der Tragkonstruktion der Fassade aus Stahlbeton, Länge des waagerechten Transportweges im Mittel über 25 bis 50 m, Grundfläche rechteckig, aufstellen auf Treppen, Höhe der obersten Gerüstlage 4 m, Standfläche abgetreppt, über Lastverteiler belastbar,Höhe Gerüst/-bauteil '6' m
.
Menge: 160,000 m3

**01.2.90 Gebrauchsüberlassung flächenorientiert Standgerüst Arbeitsgerüst 2kN/m**
STLB-Bau 2025-04 001
Gebrauchsüberlassung für flächenorientiertes Standgerüst, DIN EN 12810-1, als Arbeitsgerüst DIN EN 12811-1,Positionsmenge = Produkt aus 'entspricht Menge aus Hauptposition'(Gebrauchsüberlassungsmenge)mal '20 Wochen'(Gebrauchsüberlassungsdauer)Lastklasse 3 (2 kN/m2), mit einer Gerüstlage, Höhenklasse H 1, Grundfläche rechteckig, Höhe der obersten Gerüstlage 4 m, über Lastverteiler belastbar,Höhe Gerüst/-bauteil '6' m.'
Menge: 1600,000 m3Wo

**01.2.100 Abbauen flächenorientiert Standgerüst Arbeitsgerüst 2kN/m2 H1 H 6 m**
STLB-Bau 2025-04 001
Abbauen flächenorientiertes Standgerüst, DIN EN 12810-1, als Arbeitsgerüst DIN EN 12811-1, Lastklasse 3 (2 kN/m2), mit einer Gerüstlage, Höhenklasse H 1, Grundfläche rechteckig, Höhe der obersten Gerüstlage 4 m, über Lastverteiler belastbar,Höhe Gerüst/-bauteil '6' m
.
Menge: 80,000 m3
